# Studierendenwohnheim Danckelmannstraße 46/47
Angebotsaufforderung (GAEB 90, DA83)
DV-Nummer: 2024-07A
Währung: EUR
Auftraggeber: studierendenWERK BERLIN, Studentisches Wohnen Baumanagement,

## Bodenlegerarbeiten Kennziffer 2026-016-0
Datum: 24.09.26

*Hinweis*
Die nachfolgenden Hinweise und Vorgaben sind strikt zu
beachten und bei der Kalkulation und Ausführung der
Leistung
zu befolgen. Zusätzliche Vergütungsansprüche leiten
sich
hieraus nicht ab. Ferner ist die Verwaltungsvorschrift
"Beschaffung und Umwelt" der VwVBu einzuhalten.

1.  Angaben zum Bauvorhaben

Bauherr
studierendenWERK BERLIN
Studentisches Wohnen
Baumanagement
Hardenbergstraße 34
10623 Berlin

Anschrift der Baustelle
Danckelmannstraße 46/47
14059 Berlin - Charlottenburg

Bauvorhaben
Instandsetzung/Umbau der Sanitärbereiche
(Gemeinschaftsbäder)
im Studierendenwohnheim
Umbau Küchen
Instandsetzung Zimmer, Flure und Eingangsbereich

2.  Beschreibung des Gebäudes
Das im Jahr 1907 erbaute ehemalige Ledigenwohnheim
wurde
bereits zur Errichtungszeit mit Gemeinschaftsbädern und
-küchen geplant.
Es besteht aus einem Vorder- sowie einem Hinterhaus,
welche
durch zwei Seitenflügel miteinander verbunden sind.
Daraus ergeben sich zwei vierseitig umschlossene
Innenhöfe
sowie an der hinteren Grundstücksgrenze ein Hinterhof.
Der
Hinterhof und der rechte Innenhof werden über eine
schmale
Durchfahrt an der rechten Gebäudeseite erschlossen.
Der linke
Innenhof ist ebenfalls über eine Durchfahrt zu
erreichen, dieser
ist jedoch nicht befahrbar und wird zum Aufstellen der
Mülltonnen genutzt.
Neben dem Keller- und Erdgeschoss gibt es 4
Obergeschosse
sowie das nicht ausgebaute Dachgeschoss mit
Satteldachflächen. Nur der mittlere Verbindungsbau
wurde mit
einer Flachdachfläche hergestellt, in der sich der
einzige
Dachausstieg befindet.
In den verschiedenen Kellerräumen befinden sich die
Heizungsanlage und die Hausanschlüsse sowie
verschiedene
Fahrrad- und Lagerräume und der Waschmaschinenraum. Im
Erdgeschoss gibt es eine derzeit leerstehende
Gewerbeeinheit
sowie die Gemeinschaftsbereiche (Bar, Fitnessraum) und
einige
Studierendenzimmer.
In der Obergeschossen befinden sich vollflächig die
Studierendenzimmer sowie die je Geschoss 4Stk (bzw.
zukünftig 5Stk) Gemeinschaftsbäder und je Geschoss die
ebenfalls instandzusetzenden 4Stk Küchen. Im EG gibt
es ein
Gemeinschaftsbad sowie eine Gemeinschaftsküche. Dazu
die
beiden Einzeltoiletten (Männer/Frauen) für die Bar/den
Gemeinschaftsraum.
Die Außenwände des Gebäudes sowie die tragenden
Innenwände bestehen aus KSV-Mauerwerk in verschiedenen
Stärken. Die Geschossdecken wurden als Kleine'sche
Decke
ausgeführt. Die Deckenstärke beträgt über KG und EG ca.
29cm, in den Obergeschossen ca. 18cm, wobei der
Deckenaufbau in den Obergeschossen unterschiedlich
ist. Die
Geschossdecke 4.OG - DG ist als Holzbalkendecke
ausgeführt.

3.  Zufahrt zum Grundstück und Baustellenverkehr auf
dem Grundstück:
Die Danckelmannstraße ist eine verkehrsberuhigte
Nebenstraße in Charlottenburg, die über weitere
Nebenstraßen
wie die Knobelsdorffstraße erreichbar ist, von welcher
ein
direkter Anschluss an die A100 besteht.
Im Bereich vor dem Gebäude ist die Straße durch eine
Gehwegverbreiterung verengt. Kostenpflichtige
Parkplätze
befinden sich in der Straße selber vor den
Nebengebäuden und
in den Seitenstraßen.

Achtung - Durchfahrt zum Hinterhof:
Der Transportweg für sämtliche Materialien (neu+alt),
Bauteile
(sowohl für Baumaterialien als auch z.B.
Gerüstbauteile),
Bauschutt, usw. erfolgt durch die oben genannte schmale
Durchfahrt. Die dadurch entstehende maximale
Entfernung von
Bauaufzug bis zur Bordsteinkante Straßenland beträgt
bis ca.
90m. Auch die Schuttcontainer müssen aufgrund der
Durchfahrtssituation auf dem Straßenland aufgestellt
werden.
Die Art des Transportes (händisch,
Pritschen-/Transportfahrzeug, o.ä.) sämtlicher
Materialien,
Baugeräte, Bauschutt, usw. von der Straße zur BE/zum
Bauaufzug oder umgekehrt liegt ausschließlich in der
Verantwortung und Wahl des AN und ist in den EP zu
berücksichtigen.
Eine zusätzliche nachträgliche Vergütung für erschwerte
Verhältnisse wird ausdrücklich abgelehnt und nicht
akzeptiert.
Beschädigungen an der Durchfahrt aufgrund von
Durchfahrversuchen werden zu Lasten des Verursachers
beseitigt.

4.  Beschreibung der Maßnahme
In dem Studierendenwohnheim sollen die sehr in die
Jahre
gekommenen Gemeinschaftsbäder inkl. der Toiletten
sowie die
Gemeinschaftsküchen instandgesetzt werden. Hierzu
werden
sämtliche Sanitärräume bis auf den Rohbau abgebrochen
und
mit neuem Grundriss wieder aufgebaut. Des weiteren
wird je
Geschoss aus einem Studierendenzimmer ein zusätzliches
Gemeinschaftsbad hergestellt.
Parallel dazu werden sämtliche Küchen überholt und mit
neuen
Möbeln ausgestattet, ebenso wie einige Zimmer, die in
den die
Baumaßnahmen betreffenden Bereichen liegen.
Es ist geplant, die Maßnahme in zwei Bauabschnitten
durchzuführen. Im ersten BA werden die Bäder, Zimmer,
Küchen und Teil-Flure im linken Gebäudeteil
instandgesetzt, im
Anschluss die des rechten Gebäudeteils.
Vor Beginn der jeweiligen Haupt-/Hochbaumaßnahme ist
eine
umfangreiche Schadstoffsanierung erforderlich. Diese
erfolgt
geschossweise und beginnt im 4.OG nach Stellung der
Gerüste.
Es werden hierfür etwa 5 Wochen je Geschoss je
Baubschnitt
angesetzt. Die Schadstoffsanierung beinhaltet auch die
normalen Abbruch- und Rückbauarbeiten.
Nach der Freimeldung der Bereiche kann in dem
jeweiligen
Geschoss mit der Hauptmaßnahme begonnen werden,
während die Schadstoffsanierung in dem jeweils
darunterliegenden Geschoss fortgeführt wird. Selbige
Reihenfolge gilt auch für den zweiten BA.
In einer Vorabmaßnahme werden in der ehemaligen
Gewerbeeinheit im EG links 3Stk. temporäre Duschen
hergestellt sowie der alte Sanitärbereich erneuert, so
dass
dieser Bereich als Ausweichmöglichkeit für ggf.
entstehenden
Engpässe aufgrund der gesperrten Gemeinschaftsbäder den
Bewohnern zur Verfügung steht.
Zu Beginn der Hauptmaßnahme wird als erstes ein
Wanddurchbruch als Zugang zur Gewerbeeinheit
hergestellt.
Hierfür werden die dort befindlichen Zimmer als erstes
leergezogen.

5.  Baustrom und Bauwasser
Der Baustrom- und Bauwasseranschluss wir durch die
TGA-Gewerke hergestellt und steht allen Gewerken zur
Verfügung.

6.  Baustellen-WC und Aufenthaltsräume
In der Gewerbeeinheit im EG wird ein für alle Gewerke
zu
nutzender Aufenthaltsraum sowie eine Baustellentoilette
errichtet werden. Temporär wird ein Baustellen WC
aufgestellt.

*Hinweis*
Die nachfolgenden Hinweise und Vorgaben sind strikt zu
beachten und bei der Kalkulation und Ausführung der
Leistung
zu befolgen. Zusätzliche Vergütungsansprüche leiten
sich
hieraus nicht ab.

1. Anforderungen
Neben den relevanten DIN-Vorschriften werden
nachfolgend
und im beigefügten Leistungsverzeichnis nähere
Spezifikationen
und Anforderungen vorgegeben. Im Einzelfall können
hierbei
höhere Anforderungen und strengere Vorschriften als in
der
betreffenden DIN-Norm abverlangt werden.

Außerdem:
DIN 18365 - Bodenbelagsarbeiten
DIN 18353 - Estricharbeiten
DIN 18356 - Parkettarbeiten
VOB/B (Allgemeine Vertragsbedingungen für die
Ausführung
von Bauleistungen) in der aktuellen Fassung
VOB/C (Allgemeine technische Vertragsbedingungen für
Bauleistungen) in der aktuellen Fassung
Die für die jeweiligen Gewerke maßgeblichen DIN-Normen
in
der aktuellen Fassung
Herstellungs- und Einbaurichtlinien sowie Güte- und
Prüfbestimmungen
Alle geltenden Unfallverhütungsvorschriften
Alle geltenden Brandschutzvorschriften
Die allgemein anerkannten Regeln der Technik
Der architektonische Anspruch des Gebäudes

2. Allgemein
Die Abgabe des Angebotes hat für den AG kostenlos zu
erfolgen. Stoffe und Bauteile, für die DIN-Normen
bestehen,
müssen den DIN-Güte- und Maßbestimmungen entsprechen.
Stoffe und Bauteile, die nach behördlichen
Vorschriften einer
Zulassung bedürfen, müssen amtlich zugelassen sein und
den
Zulassungsbestimmungen entsprechen. Stoffe und
Bauteile, für
die weder DIN-Normen bestehen, noch eine amtliche
Zulassung
vorgeschrieben ist, dürfen nur mit Zustimmung des
Auftraggebers verarbeitet werden. Stoffe und Bauteile
sind
unter Beachtung der einschlägigen DIN-Normen zu
verarbeiten.
Maßnahmen und Baustoffe, die durch
Herstellervorschriften
geregelt sind, sind nach den Herstellerangaben in die
Einheitspreise einzukalkulieren, auch wenn dies im
Leistungsverzeichnis nicht ausdrücklich erwähnt ist.
Alle erforderlichen Güte- und Qualitätsnachweise sind
vom
Auftragnehmer zu erbringen und der örtlichen
Objektüberwachung unaufgefordert und in prüffähiger
Form
vorzulegen. Der gesamte Geschäftsverkehr zur
Abwicklung der
beauftragten Leistung ist über die Architekten zu
führen.

3. Zeichnungen
Die vom Auftragnehmer verwendeten Ausführungsunterlagen
müssen den Freigabevermerk des Auftraggebers oder des
Architekten tragen. Durch Übergabe neuer Unterlagen
ungültig
gewordene Unterlagen sind vom Auftragnehmer
entsprechend
zu kennzeichnen und aufzubewahren. Nicht freigegebene
Unterlagen dürfen nicht verwendet werden. Die für die
Durchführung seiner Arbeiten erforderlichen
Vervielfältigungen
übernimmt der Auftragnehmer auf seine Kosten. An
Abbildungen, Zeichnungen, Berechnungen und sonstigen
Unterlagen behält sich der AG Eigentums- und
Urheberrechte
vor, sie dürfen Dritten ohne seine ausdrückliche,
schriftliche
Zustimmung nicht zugänglich gemacht werden. Sie sind
ausschließlich für die Fertigung auf Grund der vom AG
angeforderten Leistung zu verwenden.

3.1 Ausführungsplanung, Details
Die zur Leistungserbringung erforderlichen Unterlagen
und
Ausführungszeichnungen werden dem Auftragnehmer
ausschließlich in digitaler Form (PDF) übergeben.
Sämtliche
Druck- und Vervielfältigungskosten gehen zu Lasten des
Auftragnehmers. Der Auftragnehmer hat die
Ausführungsunterlagen rechtzeitig vor Beginn seiner
Arbeiten
zu prüfen und etwaige Unstimmigkeiten unverzüglich dem
Auftraggeber bzw. der örtlichen Objektüberwachung zu
melden.
Es bleibt dem AN vorbehalten, Änderungen der Entwürfe
und
Planungen anzuordnen.

3.2 Werkplanung, Details, Bemusterungen
Die vom Auftragnehmer ggf. zu erstellenden
Werkplanungen,
Details und Berechnungen sind dem Auftraggeber in
1-facher
Ausfertigung in Papier sowie in digitaler Form - PDF,
DWG - zu
übergeben.
Die Bemusterung von Materialien, Oberflächen und
Farben ist
in die Preise einzukalkulieren. Die Termine für
Bemusterungen
sind unter Berücksichtigung jeweils eines Folgetermins
zur
Bemusterung der korrigierten Festlegungen vom AN
rechtzeitig
in Abstimmung mit den Architekten anzusetzen.

4. Vorleistungen
Der AN hat zu prüfen, ob alle Voraussetzungen für eine
mängelfreie und fristgerechte Vertragserfüllung
gegeben sind,
auch im Hinblick auf durch Dritte erbrachte
Vorleistungen.
Bedenken sind vor Ausführung schriftlich mitzuteilen.
Die
eigene Leistung bzw. Lieferung ist verantwortlich zu
prüfen.
Dazu sind ggf. Probestücke kostenlos zu stellen.

5. Montagehilfen, Arbeitsschutz
Die vom AN zu erbringenden Sicherungsmaßnahmen liegen
im Verantwortungsbereich des AN. Er haftet für
sämtliche aus
der Unterlassung solcher Maßnahmen dem AG erwachsenen
Schäden und verpflichtet sich, den AG von allen gegen
diesen
erhobenen Ansprüchen, die auf ungenügender Sicherung
der
Baustelle beruhen, freizustellen.
Die Aufnahme erlaubnis- oder genehmigungspflichtiger
Arbeiten
hat der AN den beteiligten Behörden/Ämtern vorher
mitzuteilen
und die damit verbundenen Auflagen und Bedingungen zu
beachten.

6. Schutzmaßnahmen
Das Anbringen, Unterhalten und spätere Abbauen aller
den
Forderungen der Bauberufsgenossenschaft, des
Landesamtes
für Arbeitsschutz und sonstiger Behörden entsprechenden
erforderlichen Schutz- und Sicherungsmaßnahmen,
Absperrungen usw. während der gesamten Bauzeit bzw. bis
zum Zeitpunkt der Beseitigung der Gefahrenstelle hat
der
Auftragnehmer sicherzustellen. Die Verantwortung für
die
Koordination trägt der Auftragnehmer.

Alle im Einzelfall notwendigen Schutzmaßnahmen, die
für eine
Weiterarbeit bei kühler Witterung sowie bei
Feuchtigkeit und
Nässe erforderlich sind und damit eine mögliche
bleibende
Beeinträchtigung der Güteeigenschaften der eingebauten
Baustoffe ausschließen, sind, soweit sie dem
Auftragnehmer
nicht ohnehin obliegen, zu erbringen. Nasse und
gefrorene
Baustoffe dürfen nicht verarbeitet werden.

Der Auftragnehmer hat sicherzustellen, dass die
notwendigen
Maßnahmen rechtzeitig ausgeführt werden. Die
Verantwortung
für die Koordination trägt der Auftragnehmer. Es ist
dem
Auftragnehmer dabei freigestellt, in welcher Form die
notwendigen Maßnahmen von ihm vorgenommen werden.

7. Baufristen/Terminplan
Die Ausführung erfolgt nach dem Terminplan der
Architekten.
Dieser ist Vertragsbestandteil.

8. Bauablauf, Ausführungstermine
Im Falle von witterungsbedingten Bauzeitverzögerungen
ist der
Nachweis einer Nichtvorhersehbarkeit der
Witterungsverhältnisse vom AN zu erbringen.

Der AN ist verpflichtet, den AG unverzüglich
schriftlich unter
Vorlage technischer Unterlagen in Kenntnis zu setzen
und zu
begründen, wenn Umstände eintreten oder ihm erkennbar
werden, aus denen sich ergibt, dass die bedungene
Lieferzeit/
der Fertigstellungstermin nicht eingehalten werden
kann.
Veränderungen der Bauablauf- und Terminplanung durch
den
AN müssen vom AG anerkannt werden und werden erst nach
schriftlicher Genehmigung des AG Vertragsbestandteil.

Der AN ist verpflichtet, seine Leistungen mit anderen
Auftragnehmern fach- und sachgerecht so frühzeitig
abzustimmen, dass die vereinbarten Bauzeiten
eingehalten
werden. Es ist Sache des AN frühzeitig auf die
Objektüberwachung des Bauherrn zuzugehen und diese
davon
in Kenntnis zu setzen, wenn entsprechende
Koordinierungsversuche mit anderen Firmen fruchtlos
verstrichen sind.

Muss die Ausführung der Arbeiten, bedingt durch
Witterungseinflüsse oder aus anderen Gründen
unterbrochen
werden, berechtigt dies nicht zu Mehrforderungen. Die
Tätigkeit
anderer Firmen an der Baustelle und damit einhergehende
Behinderungen im baustellenüblichen Umfang sind zu
berücksichtigen.

9. Baubesprechung
Die Objektüberwachung wird zu festgesetzten Terminen
wöchentlich Baubesprechungen vorsehen, um den Stand der
Arbeiten und die für den weiteren Fortgang der Arbeiten
erforderlichen Maßnahmen zu besprechen und zu
koordinieren.

Über das Ergebnis jeder Besprechung erstellt die
Objektüberwachung ein Protokoll. Im Protokoll
getroffene
Vereinbarungen und Leistungen sind strikt einzuhalten.

Darüber hinaus haben der Auftragnehmer und seine
Vertragsfirmen jederzeit alle gewünschten
Informationen über
den Zustand und Fortschritt ihrer Arbeiten zu geben.

Der AN wird min. zwei Wochen (Terminplan) vor dem
eigentlichen Ausführungsbeginn an den Baubesprechungen
teilnehmen. Eventuelle Unwägbarkeiten, die den
termingerechten Ausführungsbeginn des AN gefährden
könnten, sind eigenverantwortlich durch den AN bei der
Objektüberwachung anzukündigen.

10. Verantwortlicher Bauleiter AN
Der AN hat für die Durchführung seiner Leistungen einen
verantwortlichen Bauleiter nach Landesbauordnung bzw.
Projektverantwortlichen unverzüglich, spätestens
innerhalb
einer Woche nach Auftragserteilung, zu benennen. Die
verantwortliche Person muss fließend Deutsch sprechen
können, während der Ausführungszeit ständig vor Ort
anwesend und bevollmächtigt sein, Erklärungen mit
Wirkung für
und gegen den AN abzugeben und entgegenzunehmen.

11. Lieferung und Lagerung von Materialien
Für die Anlieferung von Materialien an die Baustelle
und ggf.
deren Zwischenlagerung ist der Auftragnehmer (AN) in
seiner
Verantwortung allein zuständig. Der AN hat
eigenverantwortlich
dafür zu sorgen, dass die Lieferungen logistisch so
erfolgen,
dass die Gesamtabwicklung des Bauvorhabens nicht
behindert
wird.

Sollten besondere Lieferungseinsätze erforderlich
sein, die
eventuell den Bauprozess negativ begleiten, so ist
dies im
Vorfeld mit dem AG abzustimmen.
Sämtliche Vorkehrungen wie Straßensperrungen,
Halte-/und
Parkverbotsschilder u.ä. sowie die Zufahrtswege sind
eigenverantwortlich durch den AN zu organisieren und
mit dem
jeweiligen Lieferanten abzustimmen.

Alle öffentlichen und privaten Genehmigungen,
Bescheinigungen und sonstige Unterlagen, soweit sie im
unmittelbaren Zusammenhang mit den dem AN in Auftrag
gegebenen Leistungen stehen und zur Durchführung und
Abnahme dieser Leistungen erforderlich sind, sind vom
AN im
Einvernehmen mit dem AG rechtzeitig beizubringen.

Kopien sind der Objektüberwachung des AG auszuhändigen.
Alle hiermit verbundenen Kosten sind vom AN zu tragen.
Dies
gilt ebenfalls für erforderliche Genehmigungen für
Feiertags-
und Nachtarbeit und für die Inanspruchnahme
öffentlicher
Verkehrsflächen.

12. Aufmaße
Sämtliche für die Abrechnung notwendigen Unterlagen wie
Mengenberechnungen, Aufmaßzeichnungen, Liefernachweise
u.a. sind vom AN selbstständig und zeitnah
anzufertigen und
den Architekten zu übergeben.

13. Befestigungen
Befestigungen, auch wenn nicht ausdrücklich im
Positionstext
erwähnt, wie Schrauben, Verdübelungen, Verklebungen,
Bolzen, Schweißen u. a. sind in die Einheitspreise
einzukalkulieren und auf die Befestigungsuntergründe
abzustimmen. Im Fassaden- und im Außenbereich sind
Befestigungen ausschließlich aus V2A-Edelstahl zu
verwenden.

14. Haftung bei Diebstahl
Der AG haftet nicht bei Diebstahl und Beschädigungen
von
Maschinen, Gerät und anderem Eigentum des AN.

Der AN hat im Rahmen seiner Leistungserbringung durch
sicheres Verschließen der Räume für die Sicherheit
gegen
Diebstahl, Vandalismus u.ä. zu sorgen.

Ist der AN durch die Objektüberwachung beauftragt,
bauseitige
Materialien auszubauen und für den Wiedereinbau
zwischenzulagern, sind die ausgebauten Materialien
durch den
AN gegen Diebstahl und Beschädigung zu schützen. Bei
Diebstahl oder Beschädigung der vorgenannten
Materialien
haftet der AN und ist für die Wiederbeschaffung
verantwortlich.
Die hier anfallenenden Kosten gehen zu Lasten des AN.

15. Leistungsumfang
Sämtliche Leistungen sind komplett und gebrauchsfertig
herzustellen, inkl.:
Lieferung bis Einbauort und Montage
Müllentsorgung
sämtlicher Nebenarbeiten
Begleitarbeiten
Reinigung

16. Leistungsverzeichnisse / Angebote
Der Bieter ist verpflichtet, Punktfolgen bzw.
Freistellen in der
Leistungebeschreibung (Angabe von Fabrikaten)
unbedingt im
geforderten Sinne auszufüllen.

Werden vom Richtfabrikat abweichende Produkte
angegeben,
so ist deren Gleichwertigkeit durch Herstellerangaben,
Übereinstimmungszertifikate, entsprechende Handmuster
und
die zur Verfügung stehende Farbpalette nachzuweisen.
Sie
bedürfen in jedem Fall der Zustimmung des AG.
Die Gleichwertigkeit beinhaltet die technische und
gestalterische
Gleichwertigkeit, d.h. Oberflächenstruktur,
Abriebfestigkeit,
Farbtöne etc. müssen gleichwertig sein.
Ist kein Fabrikat durch den Bieter angegeben ist das
ausgeschriebene Fabrikat zu verwenden.
Für die angebotene Leistung übernimmt der Bieter die
Verpflichtung der Vollständigkeit, d.h. Leistungen,
die sich mit
der Ausführung der angefragten Positionen zwangsläufig
ergeben, hat er mit einzukalkulieren. Auch, wenn sie im
Leistungverzeichnis nicht ausdrücklich erwähnt sind.

17. Entsorgung
Der AN ist für die Entsorgung von Baureststoffen und
Bauschutt, welche von seinen Arbeiten herrührt,
grundsätzlich
eigenverantwortlich zuständig. Die Reststoffe gehen in
das
Eigentum des AN über und sind von ihm fachgerecht zu
entsorgen. Die Kosten sind in den Preisen mit zu
berücksichtigen.
Der AG wird ausdrücklich von allen Entsorgungskosten
von
dem am Bau Beteiligten freigestellt. Die Beseitigung
des
Bauschutts und von Verunreinigungen hat wöchentlich
mindestens einmal oder nach Aufforderung der
Objektüberwachung zu erfolgen. Der Bauschutt ist
sortenrein
getrennt zu entsorgen. Kommt der AN dieser
Aufforderung nicht
innerhalb von drei Tagen nach, so ist die örtliche
Objektüberwachung ohne besondere Mahnung und ohne
Mitteilung berechtigt, die erforderlichen
Reinigungsarbeiten
anderweitig nach Stundensätzen und Einheitspreisen des
letzten diesbezüglichen Auftrages auf Kosten des AN
durchführen zu lassen. Die Kosten werden nachgewiesen
und
voll von der Schlußrechnung, bei Zwischenrechnungen
auch
von diesen, abgezogen.
Darüber hinaus wird die Baustelle vom AN regelmäßig,
ggfs.
zusätzlich auf Anordnung der örtlichen
Objektüberwachung,
mittels Absaugen und beseitigen der Bauschutt- und
Materialreste gereinigt. Die Kosten hierfür sind
einzukalkulieren.
Gegen diese Maßnahme besteht kein Einspruchsrecht.
Staubentwicklungen sind zu vermeiden. Ggf. sind die
Bauteile
anzufeuchten bzw. während der Ausführung durch Absaugen
des Staubes zu verhindern.

18. Immissionsschutz und Ordnungsmaßnahmen
Zur Minderung des Baulärms sind die in den Allgemeinen
Verwaltungsvorschriften zum Schutz gegen Baulärm -
Geräuschemissionen - (Bundes - Immissionsschutzgesetz
BImSchG - neueste Fassung) vorgegebenen Werte
einzuhalten. Es wird ausdrücklich darauf hingewiesen,
dass nur
mit schallgedämmten Maschinen und geräuscharmen
Verfahren gearbeitet werden darf. Sollten bei den
Arbeiten
besondere Lärmquellen nicht zu vermeiden sein, so sind
diese
auf Forderung der Objektleitung schalldämmend
einzuhausen
(z.B. Kreissägen).
Die verwendeten Geräte müssen in der Liste des
Bundesumweltamtes für lärmgeschützte Baumaschinen UZ 53
aufgeführt sein. Auf der gesamten Baustelle herrscht
striktes
Alkohol- und Rauchverbot.

Es ist so staubarm wie möglich zu arbeiten, d.h. u.a.:
Drucklose Befeuchtung mit entspanntem Wasser zur
Staubbindung
Material nicht reißen, werfen usw.
keine schnell laufenden Maschinen einsetzen
nicht mit Druckluft anblasen
beim Reinigen saugen statt kehren
wenn möglich Nassreinigung durchführen
Bei der Verwendung von schnell laufenden Maschinen ist
grundsätzlich eine Absaugung am Gerät zu verwenden

Stemmarbeiten sind möglichst erschütterungsfrei und
staubarm
auszuführen. Bei schnelllaufenden Geräten ist
grundsätzlich mit
einer Absaugung zu arbeiten, um die
Feinstaubkonzentrationen
auf ein Minimum zu reduzieren. Durchbrüche sind mit
einer
Trennscheibe von beiden Seiten einzuschneiden und
danach
leicht herauszustemmen. Schlitze sind grundsätzlich zu
fräsen.
Die gesetzlichen Bestimmungen sind in jedem Fall
einzuhalten.
Die Anbringung von Firmenschildern oder sonstiger
Werbung
auf der Baustelle darf nur nach ausdrücklicher
Zustimmung
durch den Bauherren erfolgen.

19. Arbeitssicherheit
Der Auftragnehmer hat geeignete Fachkräfte für
Arbeitssicherheit zu stellen. Alle gültigen
Vorschriften, z.B. der
Bauberufsgenossenschaft Hannover und andere hat der
Auftragnehmer, auch wenn hier nicht gesondert
aufgeführt, im
Rahmen seiner Sorgfaltspflicht genauestens zu beachten
und
einzuhalten.

20. Tagesberichte, Stundenlohnarbeiten
Von allen Auftragnehmern sind Tagesberichte zu führen.

Diese Tagesberichte müssen insbesondere enthalten:
Datum
Arbeitszeit
Temperaturen
Anzahl der Mitarbeiter (unterteilt nach
Qualifikationen)
ausgeführte Arbeiten
Geräte
besondere Vorkommnisse und Anordnungen

Diese Tagesberichte sind täglich zu führen und der
Bauleitung
wöchentlich vorzulegen. Rechnungen, auch
Zwischenrechnungen, werden nur bearbeitet, wenn die
Tagesberichte lückenlos vorliegen. Stundenlohnarbeiten
dürfen
nur nach besonderer Aufforderung durch den Auftraggeber
ausgeführt werden. Stundenlohnarbeiten werden nur
anerkannt,
wenn sie auf den dafür vorgesehenen Tagelohnzetteln
innerhalb
von 2 Arbeitstagen nach Ausführung der Arbeiten
vorliegen.
Auf den Tagelohnzetteln sind die geleisteten Arbeiten
genauestens zu beschreiben. Es werden nur die
Stundensätze
anerkannt, die von den für diese Arbeiten typischen
Berufsgruppen ausgeführt werden.

21. Baustellenunterkünfte
Als Aufenthaltsraum für die Pausenzeiten steht die
leerstehende
vorbereitete Gewerbeeinheit im EG links zur Verfügung.
Der
Zugang erfolgt autark vom Rest des Gebäudes über die
Straße
und den Hof.

22. Baugeräte und Hebezeuge
Baugeräte und Hebezeuge werden nicht zur Verfügung
gestellt.
Etwaige zur Erbringung der Leistung erforderliche
mobile
Baukräne o.ä., die Herrichtung der Aufstellflächen vor
sowie die
Wiederherstellung der Aufstellflächen nach
Leistungserbringung
sind bei der Bildung der Einheitspreise zu
berücksichtigen und
werden nicht gesondert vergütet.

23. Gerüste / Absturzsicherungen / Gerüstatik
Es werden für die zwei nacheinander folgendende
Baubschnitte
jeweils Gerüstfelder und Bauaufzüge benötigt. Die
Aufstellung
der Gerüste erfolgt jeweils als erstes zu Beginn der
einzelnen
Abschnitte. Die Gerüste werden auf der Hofseite des
Gebäudes
jeweils an der Stirnseite des hintersten Gebäudeflügels
aufgestellt.
Der erste Bauabschnitt beginnt im Januar 2027 in der
KW 03.
Die Standzeit des Gerüstes/Übergabe an den Nutzer für
den
1.BA ist ab der KW03 2027 bis zur KW 07 2028. Die
Gerüstnutzung ist den Gewerken ab dem Zeitpunkt zu
gewährleisten.
Der zweite Bauabschnitt schließt direkt an den ersten
Bauabschnitt an, somit beginnt die Standzeit des
Gerüstes/Übergabe an den Nutzer in der KW 08 2028 und
endet voraussichtlich in der KW31 2029.
Die Dauer Errichtung des Gerüstes bis zum Zeitpukt der
jeweiligen Übergabe ist durch den AN entsprechend
einzuplanen.
Je Bauabschnitt wird es ein Gerüstfeld mit einem
Personen-
und Materialaufzug geben, der an jedem TRH-Fenster (OK
BRH) eine Halstestelle haben wird. Die Haltestellen
beginnen im
1.BA im 1.OG bis ins DG und im 2.BA ab dem EG bis ins
Dach.
An jeder Haltestelle wird bauseits ein Übergang ins
Gebäude
geschaffen auf eine Podestkonstruktion im Gebäude am
Fenster zur Überbrückung der Brüstungshöhe.
Bei Bedarf kann je Bauabschnitt noch ein Treppenturm
aufgestellt werden, für den zur Zeit der Planung aber
keine
Notwendigkeit vorlag.
Das Gerüst mit Aufzug wird eigenständig eingerüstet und
Nutzbar gemacht. Es muss gem. Bauzeitenplan als erstes
vor
Beginn der Schadstoffsanierung errichtet werden.

Gerüst je Bauabschnitt
Gerüst Lastklasse 3
Breite 0,90m
Aufstellhöhe 17-20cm im Hinterhof
Aufstellort nur fußläufig zu erreichen
Laufweg ca. 60-90m

Personen-/Materialaufzug je Bauabschnitt
Grundfläche Aufzug 1,50x1,50m mit 5 Haltestellen
Personen- und Materialaufzug
Traglast min. 500kg

Vor dem Abbau der Rüstung sind arbeitsbedingte
Verschmutzungen von den Flächen zu entfernen und ggf.
abzuwaschen. Beim Abrüsten an der Fassade entstehende
Beschädigungen sind zu beseitigen. In jedem Fall sind
die
Beschädigungen der Objektüberwachung anzuzeigen.
Aussaprungen und Ankerlöcher für die
Gerüstverankerungen
sind im Zuge des Abbaus der Gerüste mit der Fassade
entsprechendem Stoff zu verschließen. Im Zweifel ist
Rücksprache mit der Objektüberwachung erforderlich.

Die Herstellung, ggf. Vorhaltung und Kontrolle von
absturzsichernden Maßnahmen gem. den gültigen
gesetzlichen
Bestimmungen und Sicherheitsvorschriften, die zur
Durchführung der Arbeiten erforderlich sind, liegen in
der
Verantwortung des Auftragnehmers. Sämtliche
Gerüstkonstruktionen und sämtliche absturzsichernden
Maßnahmen sind vor Freigabe von dem vom Bauherrn
beauftragten Sicherheitskoordinator / Bauleitung (wird
noch
benannt) zu begutachten.
Die Abstimmung und Koordination hat eigenverantwortlich
durch den AN zu erfolgen. Sämtliche dazu erforderlichen
Aufwendungen sind bei der Bildung der Einheitspreise zu
berücksichtigen und werden nicht gesondert vergütet.

Der AN prüft rechtzeitig vor Ausführungsbeginn, ob die
vorgesehenen Gerüstkonstruktionen von der Typenstatik
des
von ihm verwendeten Gerüsts abgedeckt sind oder ob
objekt-
oder konstruktionsbezogene Nachweise erstellt werden
müssen. Sind solche Nachweise erforderlich, so
erstellt der AN
sie unaufgefordert und zu eigenen Lasten in
prüffähiger Form
und veranlasst unaufgefordert und zu seinen Lasten die
Prüfung
seiner statischen Nachweise.
Ist dem AN die Art, Beschaffenheit und Tragfähigkeit
des
Gerüstuntergrundes nicht ausdrücklich vom AG angegeben
worden, so holt der AN vor Ausführungsbeginn
unaufgefordert
alle zur Beurteilung der Tragfähigkeit des Untergrundes
erforderlichen Informationen ein.

24. Sonstige Angaben
Der Auftragnehmer hat dafür Sorge zu tragen, dass
während
der Ausführung seiner Leistungen immer mindestens ein
fließend deutsch sprechender Vorarbeiter seiner Firma
auf der
Baustelle anwesend ist. Zu den auf der Baustelle
vorzuhaltenden Ausführungsunterlagen zählt neben den
Ausführungsplänen auch eine Ausfertigung dieser
Leistungsbeschreibung.

25. Dokumentation
Für sämtliche gelieferten Materialien, Bau- und
Einbauteile sind
der örtlichen Objektüberwachung unaufgefordert die
entsprechenden Gewährsleistungsbescheinigungen,
Zulassungsbescheide etc. vorzulegen. Die Übergabe
durch den
AN hat spätestens 4 Wochen vor der Abnahme zu erfolgen.
Nach Beendigung der Arbeiten und vor der Abnahme ist
die
ausgeführte Konstruktion als Revisions- und
Bestandsunterlage
als Nebenleistung zu dokumentieren.
Dem Bauherrn sind alle Unterlagen zum Betrieb und
Instandhaltung in Leitz-Ordnern per Papier 2-fach zu
übergeben. Weiterhin in DWG, PL T und PDF-Format auf
CD.

Inhalt der Dokumentation:
Inhaltsverzeichnis
Fachunternehmererklärung
Verwendbarkeitsnachweise für verwendete Systeme
bauaufsichtliche Zulassungen und Datenblätter
Übereinstimmungserklärungen bei anderen als
ausgeschriebenen Systemen
die komplette Werk- und Montageplanung gleichgestellt
mit
den letzten Prüfeintragungen des Bauherrn, Architekten
und
Fachplaner
die geprüften statischen Berechnungen mit
Freigabevermerken des Prüfingenieurs
Prüfzeugnisse der verwendeten Materialien, Oberflächen
und Systeme
Berechnungen zum U-Wert und Schallschutz der
Konstruktionen
Prüfzeugnisse bezüglich Luftdurchlässigkeit,
Schlagregendichtheit, Windwiderstand, etc.
erteilte Zustimmungen im Einzelfall / Zulassungen
Abnahmeunterlagen aller Art
Revisionsunterlagen / Schaltpläne
Betriebsangaben, Bedienungsanleitungen
Wartung-, Pflege- und Reinigungshinweise und
Vorschriften
im Einzelnen bezogen auf die Bauteile wie Antriebe,
Sonnenschutzanalgen, Beschläge, Glas, Oberschflächen
usw.

26. Schutz von angrenzenden Bauteilen
Der AN hat dafür Sorge zu tragen, dass angrenzende
Bauteile
wirksam und dauerhaft geschützt werden. Abdeckungen
sind
nach Beendigung der Arbeiten zu entfernen und zu
entsorgen.
Auch vorhandene Bäume und Sträucher sind jederzeit
entsprechend gegen Verunreinigungen und Beschädigungen
zu
schützen. Für eventuelle Verschmutzungen oder
Beschädigungen haftet der AN.

*Hinweis*

**1 Feuchtigkeitsmessung Estrich**
Feuchtigkeitsmessung zum Feststellen der tatsächlichen
Wandfeuchte im Bereich der Schimmelflecken an der
Außenwand

Messung der Estrichfeuchte zur Feststellung der
Belegreife mit
einem CM-Gerät. Die Orte sind zusammen mit der
Objektüberwachung festzulegen.

Vorleistung:  Estrich neu
Folgeleistung: Epoxidharz oder Vinylboden
Menge: 1,000 Stk

**2 Vergrößern der Sauberlaufzone**
Vergrößern der Einlagefläche für die Sauberlaufmatte,
inkl.
Entsorgung des Abbruchmaterials

Leistungsumfang:
Entsorgung des alten Sauberlaufs inkl. allem Zubehör,
Rahmen usw.
Abstemmen des Estrich auf Breite und ggf. Höhe des
neuen
Sauberlaufs (100x100cm)
Begradigen der Abbruchkanten und des Untergrunds
Die Höhe des abzubrechenden Sauberlaufs soll
beibehalten
bleiben
Menge: 1,000 psch

**3 Sauberlaufzone, 200x200cm**
Sauberlaufzone mit Rahmen und Matteneinlage zur
Schmutzaufnahme liefern und montieren, inkl. drei
Vorlage von
Mattenmustern

Breite/Stablänge:  200cm
Länge Gehrichtung: 200cm
Matteneinlage Farbe: Sand bzw. gem. BH
Rahmenhöhe:  bis 22mm analog Bestand
Rahmenausführung: Aluminium

Einbauort:  EG Haupteingang
Fabrikat:  Emco Diplomat R oder gleichwertig
Menge: 1,000 Stk

*Hinweis*

**4 Untergrundvorbereitung durch Kugelstrahlen**
Untergrundvorbereitung der bestehenden Estrichflächen
durch
Kugelstrahlen

Leistungsbestandteile:
Untergrundprüfung auf Eignung, Ebenheit und
Haftzugfestigkeit
Kugelstrahlen
Entsorgung des Strahlgutes
Reinigung mittels Hochdruckwasserstrahler inkl.
Entsorgung
des Schmutzwassers

Vorleistung:  Abbruch Floor Flex Platten inkl. Kleber
Untergrund:  Estrich Bestand
Folgeleistung: Estrich und Epoxidharz

Ausführungsort: EG-4.OG Teilflure, Zimmer, Küchen
Menge: 80,000 m²

**5 Reinigen des Untergrundes für Vinylbelag Zimmer, Küchen, Flure**
Reinigung des Untergrundes von groben Unreinheiten und
Verschmutzugen für die Verlegung von Vinylbelag, inkl.
Entsorgung Abbruchmaterial

Untergrund:  Estrich Bestand und
  alte Floorflexplatten
Vorleistung:  Abbruch Floorflexplatten inkl. Kleber und
  Ausbesserung Floorflexplatten
Folgeleistung: Vinylbelag

Ausführungsort: EG - 4.OG
  Zimmer, Küchen, Teil-Flure
Menge: 2000,000 m²

**6 Bodenausgleich Flure und Zimmer Küchen, bis 10mm**
Zementäre Leichtausgleichsmasse als Höhenausgleich nach
Angaben des Herstellers einbringen

Zweck:  Ausgleich auf Bestandsbelag
Vorleistung:  Abbruch Floorflexplatten
Folgeleistung: Klickvinyl
Höhe:  bis 10mm
Untergrund:  Estrich

Einbauort:  Zimmer und Flure
  EG-4.OG
Menge: 500,000 m²

**7 Untergrundvorbereitung mit Spachtel inkl. Grundierung 3mm**
Untergrundvorbereitung von Beton- und Estrichoberfläche

Leistungsbestandteile:
Untergrundprüfung auf Eignung, Ebenheit und
Haftzugfestigkeit
Reinigung Untergrund inkl. Bürsten, Absaugen und
Entsorgung ABfallstoffe gem. AVV
Grundierung (Haft-/Tiefengrund)
Ausgleichen mit Spachtelmasse, selbstverlaufend

Zweck:  Schaffung ebener Untergrund
Schichtdicke: bis 3mm
Vorleistung:  Abbruch Floorflexplatten
Folgeleistung: Klickvinyl

Ausführungsort: Flure, Zimmer, Küchen
Menge: 500,000 m²

**8 Bodenbelag Vinyl, 2mm Plattebelag für Flure**
*** Bezugsbeschreibung
Bodenbelag aus Vinyl, Plattenware Clicksystem, mit
umlaufender Einfassung von zwei Reihen Vinylplatten

Vorleistung:  Abbruch Bestandsbelag
Folgeleistung:  endfertig
Untergrund:  Estrich
Stärke:  5,5mm
Nutzschicht Vinyl:  0,55mm
Fugen/Stöße:
Oberflächenstruktur: Strukturprägung
Farbton/Holzart:  hell/Eiche
Maße:  LxB 592x148mm
Verlegeart:  schwimmend

Leitfabrikat:  Prenzlau Eiche 2074H
  Clickvinyl Check One Premium
  Herringbone oder gleichwertig
  inkl. Trittschall
  angebotenes Fabrikat: '.........'

Einbauort:  EG-4.OG
  Zimmer, Küchen, Teil-Flure
Menge: 2000,000 m²

**9 Zulage: Bodenbelag auf Treppenstufen mit Kantenprofil**
*** wie Position 8
Verlegen von Vinylboden aus Hauptposition auf
Treppenstufen
inkl. Ausgleich des Untergrunds

Leistungsumfang:
abfegen reinigen des Auftritts
beseitigen von Kleberresten
Ausgleich bis 2mm
Kantenprofil aus Gummi schwarz

Einbauort:  EG Eingangsbereich
  TRH 90 West
    1. Treppenlauf EG - Zwischenpodest
Menge: 20,000 m

**10 Viertelstäbe**
Viertelstäbe liefern und montieren an aufgehenden
Bauteilen
und dreiseitig auf Treppenstufe
Menge: 50,000 lfm

**11 Stufensockel**
*** Bedarfsposition ohne GB
*** wie Position 8
Stufensockel aus Vinyl inkl. Stoß- und Eckausbildung

Vorleistung:  Anstrich Wände
  Vinylbodenbelag neu
Folgeleistung: endfertig
Sockelhöhe:  bis 80mm
Auftrittbreite:  bis ca. 300mm
Steigungshöhe: bis ca. 17cm
Menge: 20,000 m

**12 Sockelleisten Massivholz transparent grundiert**
*** Bezugsbeschreibung
Sockelleisten liefern und montieren, Hochkant
Reckteckprofil,
oberseitig abgerundet

Leistungsbestandteile:
Gehrungsschnitte einschl. aller Eckausbildungen
Dauerelastische Acrylverfugung als oberer Abschluss
grundiert für anschließende Lackierung (gesonderte
Pos.)

Vorleistung:  neuer Vinylbodenbelag
  Wandanstrich
Folgeleistung: lackierung Sockelleisten
Stärke:  bis 20mm
Sockelhöhe:  bis 60mm
Befestigung:  geklebt
Farbe:  Grundierung transparent

Einbauort:  EG-4.OG
  Teil-Flure, Zimmer, Küchen
Menge: 2200,000 m

**13 Sockelleiste Massivholz Nussbaumfarben**
*** wie Position 12
Farbe:  dunkleres Holz ähnlich Nussbaum

Einbauort:  EG-4.OG
  Teil-Flure, Zimmer, Küche
Menge: 200,000 m

**14 Anarbeiten Vinylbodenbelag an Durchdringungen**
Anarbeiten des Vinylbodenbelags an Durchdringungen wie
Rohre, Leitungen usw. inkl. in der Sockelaufkantung
Menge: 50,000 St

**15 Ersteinpflege Vinylbodenbelag**
*** Bedarfsposition ohne GB
Ersteinpflege des zuvor beschriebenen Bodenbelgas aus
Vinyl,
für Böden ohne werksseitige Oberflächenbehandlung

Leistungsbestandteile:
einschl. Einpflegen der Sockelleisten
Reinigen des Bodens und Sockelleisten
Auftrag des Erstpflegemittels gem. Herstellerempfehlung
Übergaben Reinigungs- und Pflegenanleitung an BH

Ausführungsort:  Flure EG - 4.OG
Menge: 2000,000 m²

**16 Übergangsschiene Belagswechsel**
Übergangsschiene für Belagswechsel, mit
Befestigungsschenkel zum Aufkleben oder Verschrauben
auf
dem Untergrund

Zweck: Überdeckung Belagswechsel
  Bäder/Küchen - Flure bei fehlender Türschwelle
Material: Aluminium, eloxiert

Einbauort: EG-4.OG Gemeinschaftsbäder - Flure
Menge: 40,000 m

*Hinweis*

**17 Untergrundvorbereitung Grundierung Epoxidharzbeschichtung**
Untergrundvorbereitung des neuen Estrichsbelags für das
Aufbringen einer Epoxidharzbeschichtung

Leistungsbestandteile:
Untergrundprüfung auf Eignung, Ebenheit und
Haftzugfestigkeit
Reinigung Untergrund einschl. Bürsten, Absaugen und
Entsorgung der Abfallstoffe gem. Abfallschlüssel
Grundierung

Untergrund:  Estrich (neu)
Folgeleistung:  Kratzspachtel bzw. Abdichtung

Ausführungsort:  EG - 4.OG, Gemeinschaftsbäder
  KG Waschmaschinenraum
Menge: 600,000 m²

**18 Kratzspachtel als Auslgleich**
*** Bedarfsposition ohne GB
Kratzspachtelung zur Egalisierung von Rauhtiefen vor
dem
Einbringen des Epoxidharzbodebelags

Untergrund:  Estrich
Folgeleistung: Abdichtung Epoxidharzbeschichtung

Ausführungsort: EG - 4.OG, Gemeinschaftsbäder
  KG Waschmaschinenraum
Menge: 600,000 m²

**19 2K-Epoxidharzbeschichtung als Bodenbeschichtung**
Bodenbeschichtung mit Epoxidharz inkl. der seitlichen
Aufkantungen als Sockelausbildung, Abstreuung mit
Quarzsand
zur Erreichung Rutschfestigkeitsklasse R9

Leistungsbestandteile:
Grundierung und Abdichtung
Abstreuung mit Glasperlen bis 0,8mm
Bemusterung von min. 3 Farbtönen

Zweck:  Endbeschichtung
Vorleistung:  Estrich (ohne Haftgrund)
Folgeleistung:  endfertig
Wasserdampfdurchlässigkeit:
  diffusionsdicht, sD>50,00m
  Klasse III (DIN EN ISO 7783-1)
Materialbasis:  Epoxidharz
Rutschfestigkeit:  R9
Farbton:  RAL-Ton nach Wahl AG
  mittleres Grau mit Einstreuungen
  ähnlich RAL7030 Steingrau
SystemTrockenschichtdicke:
  1,5-2mm
Höhe Sockel:  bis 100m

Einbauort:  EG - 4.OG Gemeinschaftsbäder
  EG D/H WC
  KG Waschmaschinenraum
Menge: 600,000 m²

**20 Anarbeiten an Durchführungen**
Anarbeiten der Flächenabdichtung und des
Epoxidharzbelags
an Durchdringungen in der Geschossdecke wie Rohre,
Leitungen etc. inkl. der Sockelaufkantung
Menge: 10,000 Stk

**21 Stundenlohn Facharbeiter**
Stundensatz für Leistungen, die nicht in den einzelnen
Positionen erfasst sind und nur auf ausdrückliche
Anweisung
der Objektüberwachung zur Ausführung kommen.
Der Stundenlohnnachweis ist spätestens nach 2 Wochen
der
Objektüberwachung vorzulegen.
Menge: 50,000 h

**22 Stundenlohn Hilfsarbeiter**
Stundensatz für Leistungen, die nicht in den einzelnen
Positionen erfasst sind und nur auf ausdrückliche
Anweisung
der Objektüberwachung zur Ausführung kommen.
Der Stundenlohnnachweis ist spätestens nach 2 Wochen
der
Objektüberwachung vorzulegen.
Menge: 50,000 h

USt %: 19,00
